# Wege /Außenanlage
Angebotsaufforderung (GAEB 90, DA83)
Währung: EUR

## Wege /Außenanlage
Datum: 16.02.26

*Hinweis*
Bauvorhaben:  Angertaler Str. 28-32
  47249 Duisburg

Häuserblock (bestehend aus 3 Häusern)

Beginn:  11.11.2026
Fertigstellung:  15.12.2026

*Hinweis*
Besondere technische Vorschriften
===========================

1.  Für Angebot und Ausführung gelten:

  DIN 18320 Landschaftsbauarbeiten
  DIN 18919 "Entwicklungs- und Unterhaltungspflege von
Grünflächen",
  ZTV Baumpflege (Zusätzlichen Technischen
Vertragsbedingungen und Richtlinien für Baumpflege und
Baumsanierung)

2.  Allgemeines

    1. Bei Erdarbeiten sind im Angebotspreis die
Bodenklassen nach DIN 18300, Abschn. 2.21 bis 2.26,
  zu berücksichtigen wenn dieBodenklasse nicht
besonders erwähnt ist.

      2. Alle Arbeiten sind nach Plan und Angabe
auszuführen. Besondere Aufmerksamkeit ist auf die
  Einhaltung der Grenzen zu legen. Grenzvermarkungen
sind, soweit notwendig, mit Pfählen zu  markieren und
diese bis zur Fertigstellung der Arbeiten zu sichern.

3.  Wegebau und Steinarbeiten

      1. Auskofferungen sind in der erforderlichen
Tiefe herzustellen. Der gewonnene Boden ist im Gelände
  einzubauen bzw. zur Verwendung des Auftragnehmers
abzufahren. Die Koffersohle ist, wie die Oberfläche
  der Wege, mit dem erforderlichen Längs- und
Quergefälle herzustellen und zu verdichten;
entsprechend
  ist bei Randsteinen, Sandkästen, Rohrleitungsgräben
u. a. zu verfahren

  Alle Schichtmaße sind Fertigmaße.

  Reststellen in Steinabschlußdecken sind aus dem
vorgeschriebenen Material herzustellen. Die
  Verwendung von Kleinpflaster ist nur mit Zustimmung
des Auftraggebers zulässig.

Errichtung, Vorhalten, Warten und Beseitigen einer
Verkehrssicherungsabsperrung nach Wahl ist in den EP
mit einzukalkulieren.

Die Abholung der Bodenwannen, sowie der Abtransport der
vorhandenen Müllkontainern ist mit den WB Duisburg
abzustimmen und wird nicht gesondert vergütet.

Bei der Erstellung der Tragschichten sind die Vorgaben
der BTV - Landschaftsbau einzuhalten. Die Prüfung der
ausreichenden Festigkeit des Erdreiches wird nicht
gesondert vergütet. Zusätzliche Maßnahmen zur
Verfestigung eines geschädigten Untergrundes, zum
Beispiel durch den Einsatz schwerer Baugeräte werden
auf Nachweis vergütet.

### Bereich 01 Wegebau

#### Abschnitt 01.01 Wegebau

**01.01.0010 Baustelleneinrichtung**
Baustelleneinrichtung zur Durchführung der Arbeiten des
Auftragnehmers liefern, aufstellen, für die Dauer der
Bauzeit vorhalten, unterhalten und nach Beendigung der
Arbeiten abfahren, bestehend aus:

- allen erforderlichen Fahrzeugen, Geräten,
Maschinen, Werkzeugen, Transporteinrichtungen,
Hebeanlagen, Schutzmaßnahmen zur Durchführung der
Arbeiten und zur Sicherung der Baustelle.
- Vor Beginn der Arbeiten und nach Abschluss der
Arbeiten ist jeweils ein Pflasterprotokoll für die in
Anspruch genommenen Flächen anzufertigen.
- Ggfs. ist ein mehrmaliger An- und Abtransport der
Geräte bzw. ein Umsetzen der Baumaterialien und
-maschinen aufgrund der vereinbarten Ausführungstermine
erforderlich.
- Personal- und Materialcontainer
- Baustelle nach RAB 32 sichern
- Gebühren für Straßenlandsondernutzung sind in diese
Position mit einzukalkulieren.
Bereitstellungdauer = geplanteBauzeit gemäß
Projektbeschreibung
Menge: 1,000 psch

**01.01.0011 Einholung einer Einzelgenhemigung**
Einholung einer Einzelgenhemigung für Straßenabsperrung
im öffentlichen Bereich.
Menge: 1,000 Stck

**01.01.0015 Einrichten von Halteverbotszone**
Menge: 1,000 Stck

**01.01.0016 Lastverteilungsplatten**
Lastverteilungsplatten liefern und verlegen. Nach
erledigten Arbeiten abholen.
Menge: 30,000 m²

**01.01.0017 Baustellenfläche nach Beendigung der Arbeiten wieder herstellen**
Bereiche der Baustelleneinrichtungsfläch säubern und
wenn erforderlich gemäß dem Ursprungszustand wieder
herstellen. Rassenflächen: gegebenfalls Oberboden
auflockern, Rasen einsähen, wenn erforderlich Oberboden
liefern und im Gefälle (ca 2%) einarbeiten,
Pflasterflächen richten und neu einsanden gegebenfalls
neues Material liefern und mit Unterbau
einarbeiten.Demontierte Zäune oder Säulen neu
befestigen, Abdeckungen und Baumschutz entfernen
Menge: 1,000 psch

**01.01.0020 Bauzaun**
Bauzaun der Arbeiten des Auftragnehmers liefern,  für
die Dauer der Bauzeit vorhalten, unterhalten und nach
Beendigung der Arbeiten abfahren.
Menge: 45,000 m

**01.01.0030 Fußgängerbrücke als Grabenübergang**
Fußgängerbrücke als Grabenübergang liefern und nach
Baufortschritt entsprechend umsetzen.
Menge: 3,000 Stck

**01.01.0040 Sträucher/ Hecken roden 1,00-2,00m**
Menge: 135,000 Stck

**01.01.0050 Heckenschnitt durchführen**
Menge: 10,000 m²

**01.01.0060 Bodendecker Pflanzen inkl. Wurzeln aufnehmen und abfahren**
Menge: 20,000 m²

**01.01.0070 Betonkantenstein ausbauen und entsorgen**
Menge: 85,000 m

**01.01.0080 Platten aufnehmen**
Platten aufnehmen D=5cm, einschließlich 3cm Mörtelbett
und entsorgen
Menge: 31,000 m²

**01.01.0090 Aushub 0,5 x 0,5- Kiestraufe**
Aushub 0,5 x 0,5- Kiestraufe- für WDVS Sockel mit
Abfuhr
Menge: 75,000 m

**01.01.0100 Zulage Handaushub**
Menge: 75,000 m

**01.01.0110 Fahrradständer mit Betonfundament entfernen**
Menge: 6,000 Stck

**01.01.0120 Betonfundament unbewehrt ausbauen und entsorgen**
Menge: 3,000 m3

**01.01.0130 Unterbau/ verschid. Stoffe bis 30cm tief aufnehmen**
Unterbau/ verschid. Stoffe bis 30cm tief aufnehmen,
laden und fachgerecht entsorgen.
Menge: 160,000 m²

**01.01.0140 Vorhandenen Untergrund planieren und nachverdichten**
Menge: 200,000 m²

**01.01.0150 Noppenbahn liefern und verlegen**
Menge: 75,000 m

**01.01.0160 Schottertragschicht in Pflasterflächen bis 30cm**
Schottertragschicht in Pflasterflächen bis 30cm Stärke
liefern und einbauen
Menge: 190,000 m²

**01.01.0170 Filtervlies 100g liefern und auslegen**
Menge: 37,000 m²

**01.01.0180 Tiefbord 6/20/100, liefern und versetzen**
Menge: 237,000 m

**01.01.0190 Betonkantsteine auf Paßlänge schneiden**
Menge: 20,000 Stck

**01.01.0200 Betonblockstufen 35/15 cm liefern und einbauen**
Betonblockstufen 35/15 cm liefern und auf
Betonfundament sezen.
Menge: 3,000 Stck

**01.01.0210 Natursteinschüttung 16/32 liefern und einbauen**
Menge: 23,000 m²

**01.01.0220 Herstellen eines Pflasterlanum**
Herstellen eines höhengerechten Pflasterlanum aus
Splitt 2/5mm.
Menge: 190,000 m²

**01.01.0230 Betonrechteckpflaster 20/10/8cm liefern und einbauen**
Betonrechteckpflaster 20/10/8cm liefern und einbauen
und 10/10/8cm mit Mircofase liefern
und auf Naturbrechsand 0/5mm im Ellenbogenverband
einbauen.
Menge: 147,000 m²

**01.01.0240 Schnittkanten an Pflaster/ Platten herstellen**
Menge: 12,000 m

**01.01.0250 Stahlgitterzaun liefern und einbauen**
Stahlgitterzaun liefern und einbauen H: 1,43m
in Antrahzit liefern und einbauen inkl. Eckausbildung.
Menge: 7,000 m

**01.01.0260 Zulage: End-, Eckpfosten für Stabgitterzaun**
Menge: 2,000 Stck

**01.01.0270 Sichtschutzstreifen für Stahlgitterzaun**
Menge: 17,000 m²

#### Abschnitt 01.02 Lohnarbeiten

**01.02.0010 Ausführung von Lohnarbeiten zum**
Ausführung von Lohnarbeiten zum besonderen Nachweis,
nur auf Anordnung der örtlichen Bauleitung,
für einen Facharbeiter.
Menge: 8,000 Std

**01.02.0020 Helfer**
Wie vor, jedoch für einen Bauhelfer.
Menge: 8,000 Std

USt %: 19,00

## Zusätzlicher Text
Aufmaß

Maßgebend für die Abrechnung ist das nach Fertigstellung aller Arbeiten
gemeinsam mit Ihnen und unserer

Bauleitung zu nehmende Aufmaß.

## Zusätzlicher Text
Leistung

Die Wohnungsgesellschaften behalten sich das Recht vor, einzelne
Positionen aus dem
Auftragsumfang herauszunehmen, ohne das hierfür Kosten geltend gemacht
werden können oder eine Änderung der Einheitspreise anderer Positionen
erfolgt.

Der Arbeitsumfang bestimmt sich ausschließlich nach dem Text unserer
Bestellung und etwaig schriftlich erteilten Nachbestellungen.

Lieferungen und Leistungen, denen keine schriftliche Bestellung zu
Grunde liegt, werden von uns nicht abgerechnet.

Für Änderungen aufgrund behördlicher Auflagen oder die von uns gewünscht
werden, sind auf der Basis des Hauptangebotes entsprechende
Ergänzungsangebote einzureichen.

Wesentliche Veränderungen im Leistungsumfang sind uns rechtzeitig durch
ein schriftliches Nachtragsangebot zu melden. Dies gilt für zusätzliche,
im Leistungsverzeichnis nicht enthaltene Arbeiten, aber auch bei
Massenerhöhungen.

## Zusätzlicher Text
Bedingungen für die Entsorgung von Abfällen

Der Leistungserbringer ist verpflichtet, die bei uns anfallenden Abfälle
ordnungsgemäß und sofort zu entsorgen.  Zu diesem Zweck hat er die
einschlägigen Gesetze, Verordnungen und sonstigen öffentlich-rechtlichen
Vorschriften einzuhalten.

Der Leistungserbringer sichert zu und führt auf unser Verlangen den
Nachweis, dass er die behördliche Einsammlungs- oder
Beförderungsgenehmigung nach dem Abfallgesetz hat.
Das Erlöschen dieser Genehmigung ist uns unverzüglich schriftlich
mitzuteilen. Die Erklärung des Betreibers der Abfallentsorgungsanlage
über die Übernähme der Abfälle ist vor der Beförderung vorzulegen.

Mit Übernahme der Abfälle durch den Leistungserbringer gehen Eigentum,
Gefahr, Verkehrssicherungspflicht und öffentlich-rechtliche
Verantwortung auf diesen über.

Die Beförderung hat auf direktem Fahrweg ohne Unterbrechung,
Zwischenlagerung und Umladung auf andere Transportmittel zu erfolgen.
Der Leistungserbringer hat die behördlich geforderten Begleitscheine mit
sich zu fuhren und ihre Quittierung durch den Betreiber der
Abfallentsorgungsanlage herbeizuführen. Sind solche Begleitscheine nicht
erforderlich, hat er uns eine Übernahmebestätigung durch den Betreiber
der Abfallentsorgungsanlage unverzüglich vorzulegen.

Der Leistungserbringer hat uns jede Störung in der ordnungsgemäßen
Abfallentsorgung sofort zu melden.  Die Behebung der Störung hat -
abgesehen von unaufschiebbaren Eilfällen - im Benehmen mit uns zu
erfolgen. Davon unberührt bleibt die volle Verant-wortlichkeit des
Leistungserbringers für die ordnungsgemäße Entsorgung der Abfälle.

Wir können Prüfungen zur Feststellung durchführen, ob der
Leistungserbringer seinen Pflichten nachgekommen ist. Hierzu können wir
zum Beispiel Einsicht nehmen in die vom Leistungserbringer nach
öffentlich-rechtlichen Vorschriften zu führenden Nachweisbücher und in
den Genehmigungsbescheid der angefahrenen Abfallentsorgungsanlage,
dessen Vorlage der Leistungserbringer zu bewirken hat.

Der Leistungserbringer'hat zur Abdeckung aller - sowohl seiner als auch
unserer - sich aus der Abfallbeseitigung ergebenden Haftungsrisiken
unter Einschluß des Gewässerschäden
-Haftungsrisikos auf seine Kosten eine Haftpflichtversicherung in
ausreichender Höhe für Personen-, Sach- und Vermögensschäden
abzuschließen und uns den Abschluß auf Verlangen nachzuweisen.  Diese
Regelung läßt die Haftung des Leistungserbringers unberührt.

Die in diesen Bedingungen festgelegten Pflichten hat der
Leistungserbringer jedem Dritten aufzuerlegen, dessen er sich zur
Erfüllung dieser Pflichten bedient.
